# AS-Standard_UK_RDS
Leistungsbeschreibung (GAEB DA XML 3.2, DA81)
Projekt: AS-St...
Währung: EUR
Erstellt mit: GXML Toolbox V3.3 R20220330, ORCA OBJEKT 25.0.3 25.00.03, 10.01.2024

## ALLGEMEINE VORBEMERKUNGEN
Vorwort

Die PREFA GmbH Alu Dächer und -Fassaden bietet einen umfangreichen Ausschreibungsservice. Wir unterstützen Architekten und Planer kostenlos bei der Erstellung komplexer Leistungsbeschreibungen und stellen darüber hinaus Ausschreibungstextvorlagen in Form von Worddateien (*.docx) sowie im Format GAEB 2000 (*.x81) zur Verfügung.
Bei der Erstellung der vorliegenden Leistungsbeschreibung berücksichtigen wir den derzeit gültigen, aktuellen Stand der Technik und Produktentwicklung.

Mit der Nutzung dieser Services, eben durch die Verarbeitung, Verbreitung erstellter, eingefügter bzw. ergänzter Angaben und Informationen in Leistungsbeschreibungen, stimmen Sie nachfolgenden Bedingungen ausdrücklich zu.

Die Nutzung des Ausschreibungsservice, sowie die im Zusammenhang damit zur Verfügung gestellten Unterlagen (etwa Verlegerichtlinien) stellen keine vertragliche oder vertragsähnliche Leistung unsererseits dar; eine Haftung für Schäden und weitergehende Ansprüche aller Art wird -soweit gesetzlich zulässig- ausdrücklich ausgeschlossen.

PREFA GmbH Alu Dächer und -Fassaden übernimmt für die Vollständigkeit der Einzelpositionen zur Ausführung der beschriebenen Leistungen keine Gewährleistung, ebenso nicht für die Richtigkeit der Maßangaben in den Einzelpositionen. Der Planer hat alle Angaben auf Richtigkeit zu prüfen und gegebenenfalls anzupassen. Die Positionen sind vom Planer und ggfs. auch vom ausführenden Handwerker ("Bieter") auf Durchführbarkeit zu prüfen, die Mengen sind am Objekt auf Richtigkeit zu kontrollieren und gegebenenfalls zu ändern.

Bildliche Darstellungen sind keine Planungsdetails und dienen nur als beispielhafte Darstellung und Hilfestellung. Diese können vom Architekten / Planer bei Bedarf entfernt werden.

Folgende Unterlagen liegen dem Leistungsverzeichnis zugrunde:

- ...........................................

- ...........................................

- ...........................................

Technische Vorbemerkungen

1. Grundlage für die Ausführung der beschriebenen Leistung sind die Verlege- und Montagehinweise der PREFA Aluminiumprodukte GmbH sowie die national geltenden Gesetze, Vorschriften, Fachregeln und Normen.
2. Alle Positionen sind gesamtpreisbildend und werden mit GP ausgegeben. Kontrollieren Sie gegebenenfalls alle Bedarfspositionen, Wahlpositionen und Wahlgliederungspunkte. Für die digitale Angebotspreiseinholung empfehlen wir den Datenaustausch über GAEB (90/ 2000/ XML) oder den Export: ‘Digitale Angebotsanforderung‘ da Textexport-Dateien nicht reimportiert werden können. Diese Anwendung ist nach dem Datenaustauschstandard GAEB XML 3.1 zertifiziert.
3. Materialverschnitt, Falzverluste sowie Klein- und Befestigungsmaterial sind in die betreffenden Positionen einzurechnen. Abrechnung erfolgt nach bauseitigem Aufmaß.
4. Vor Angebotsabgabe sind eine Baustellenbesichtigung durchzuführen; die baulichen und technischen Gegebenheiten mit der Bauleitung abzustimmen. Nachforderungen aus Nichtkenntnis der Baustellenbesonderheiten können nicht anerkannt werden. Bei einer Sanierung ist die vor Ort Prüfung des vorhandenen Dachaufbaues, bzw. der allgemeinen Situation erforderlich.
5. Wenn diese Leistungsbeschreibung eine Alternative zu einem bestehenden Leistungsverzeichnis ist, gelten die Vorbedingungen des Hauptangebotes unverändert weiter.
6. Die Entsorgung der Abfälle, des Schuttes und des Schrottes hat entsprechend der geltenden Vorschriften zu erfolgen und ist mittels Nachweis der Entsorgungsstellen zu belegen. Dies gilt sowohl für die beim Rückbau als auch beim Einbau anfallenden Wert- und Reststoffe. Die Kosten für die Entsorgung sind in die Einheitspreise einzurechnen.
7. Arbeits-, Fassaden- und Schutzgerüste sowie mögliche Straßenabsperrungen und behördliche Genehmigungen, Blitzschutz, Nebengebäude, Balkone, Vordächer sind nicht enthalten bzw. berücksichtigt.
8. Der Auftragnehmer ist nicht von seiner eigenen Pflicht befreit, die Massen und sonstigen Angaben sorgfältig auf Richtigkeit hin zu überprüfen.
9. Nebenleistungen, wie z.B. Schutz- und Sicherheitsmaßnahmen nach den Unfallverhütungsvorschriften und den behördlichen Bestimmungen, sind Leistungen, die auch ohne Erwähnung im Leistungsverzeichnis zur vertraglichen Leistung gehören und nicht selbstständig vergütet werden.

## 01 Fassadenunterkonstruktion

### Titel 01 Fassadenunterkonstruktion mit RDS

**01.1 Fassadendämmung für vorgehängte hinterlüftete Fassaden**
Mineralische Dämmung (MW) nach DIN EN 13162 mit einseitiger Vlieskaschierung für vorgehängte hinterlüftete Fassaden.

Anwendungsgebiet nach DIN 4108-10: WAB und nichtbrennbar A1/A2 nach DIN 13501.

Dämmschichtdicke: ............... mm (80, 100, 120, 140, 160, 180, 200, 220, 240 mm)

Bemessungswert der Wärmeleitfähigkeit: 0,035 W/(m∙K) oder ...nach DIN 4108-4:2017-03

Dämmplatten im Verband lückenlos und dichtgestoßen verlegen und mit geeigneten Dämmstoffhaltern entsprechend der VOB Teil C (DIN 18351 ATV-Fassadenarbeiten) sowie der DIN 18516 auf vorhandenem Untergrund gemäß Herstellerrichtlinien mechanisch sichern.
An Durchdringungen, z. B. Teile der Unterkonstruktion und den Anschlussprofilen, sind sie dicht anzuschließen.
Die Herstellerrichtlinien sind einzuhalten.
Angebotenes Fabrikat: ........
Menge: 0,000 m²

**01.2 Fassadenunterkonstruktion mit RDS-CA (für Aluminium-UK)**
Liefern und montieren der Fassadenunterkonstruktion für alle Flächen und Anschlussbereiche bestehend aus RDS-CA Distanzschrauben für Aluminium-Unterkonstruktion,
aus Edelstahl V4A blank und gleitbeschichtet, Senkkopf und Teilgewinde.
Die Distanzschrauben sind lot- und fluchtgerecht auszurichten.

Befestigung gemäß statischem Nachweis und Ausführungsplan,
inkl. zugelassenem Dübel durch bauseitige Wärmedämmung
in einen tragfähigen Verankerungsgrund.

Distanzschraube: RDS-CA
Schraubenlängen: L190, L210, L230, L250, L270, L290, L310, L330, L350, L370
gewählte Schraubenlänge RDS: .....................

tragfähiger Verankerungsgrund bestehend aus: ..............................
(Holz, Beton, Porenbeton, Vollstein, Lochstein, etc.)
Der Verankerungsgrund vom Planer/Architekten anzugeben!

Abstand Verankerungsgrund bis Hinterkante Bekleidung: ......... mm
Tragprofilabstand (Achsmaß): ......... mm
Menge: 0,000 m²

**01.3 Fassadenunterkonstruktion mit RDS-CW (für Holz-UK)**
Liefern und montieren der Fassadenunterkonstruktion für alle Flächen und Anschlussbereiche bestehend aus RDS-CW Distanzschrauben für Holz-Unterkonstruktion,
aus Edelstahl V4A blank und gleitbeschichtet, Senkkopf und Teilgewinde.
Die Distanzschrauben sind lot- und fluchtgerecht auszurichten.

Befestigung gemäß statischem Nachweis und Ausführungsplan,
inkl. zugelassenem Dübel durch bauseitige Wärmedämmung
in einen tragfähigen Verankerungsgrund.

Distanzschraube: RDS-CW
Schraubenlängen: L190, L210, L230, L250, L270, L290, L310, L330, L350, L370
gewählte Schraubenlänge RDS: .....................

tragfähiger Verankerungsgrund bestehend aus: ..............................
(Holz, Beton, Porenbeton, Vollstein, Lochstein, etc.)
Der Verankerungsgrund vom Planer/Architekten anzugeben!

Abstand Verankerungsgrund bis Hinterkante Bekleidung: ......... mm
Tragprofilabstand (Achsmaß): ......... mm
Menge: 0,000 m²

**01.4 Unterkonstruktion aus Aluminium-Omegaprofilen**
Liefern und Montieren von gelochten Aluminium-Omegaprofilen als vertikales Tragprofil für vorgenannte Fassadenbereiche,
inklusive notwendiger horizontaler Hilfs-, Trag- und Aussteifungskonstruktionen.

Omegaprofile ECO-HF-H/C 120x45x30x2.3mm o.glw.
Tragprofilabstand (Achsmaß): ......... mm
Menge: 0,000 m²

**01.5 Unterkonstruktion aus Holz**
Liefern und Montieren einer Traglattung, gemäß bauaufsichtlicher Zulassung Z-21.2-2130, als vertikales Tragprofil für vorgenannte Fassadenbereiche, inklusive notwendiger horizontaler Hilfs-, Trag- und Aussteifungskonstruktionen.

Abmessung der Traglattung min. 27 mm dick und max. 58 mm breit

Tragprofilabstand (Achsmaß): ......... mm
Menge: 0,000 m²

**01.6 Zulage Haltekonstruktion im Bereich der Fensterstürze**
Zulage zur Unterkonstruktion für Liefern und Montieren von Haltekonstruktionen im Bereich der Fensterstürze, einschließlich Anarbeiten und Befestigungsmaterial.

Materialqualität: Stahl verzinkt
Materialstärke: 0,8 mm
Zuschnitt:  ........ mm
Abkantung: ......... Stk
Menge: 0,000 m

**01.7 Auszugsversuche am bauseitigen Verankerungsuntergrund**
Ermittlung und digitale Dokumentation von Auszugswerten und Bauteilschichten für vorgenannte RDS-CA/CW Distanzschrauben am bauseitigen Untergrund nach ETAG 029, als Grundlage für die Erstellung des statischen Nachweises.
Menge: 0,000 Psch

**01.8 Objektstatik**
Liefern einer prüfbaren objektbezogenen Statik der Unterkonstruktion
ohne Prüf- und Genehmigungsgebühren
Menge: 0,000 Psch

**01.9 Verlegepläne für Unterkonstruktion**
Liefern von Verlegeplänen für vorgenannte Unterkonstruktion
in digitaler Ausführung (dwg oder dxf).
Menge: 0,000 Psch

USt %: 19,00
